# Scheffelstraße Abdicht./Belag.
Angebotsaufforderung (GAEB 90, DA83)
Währung: EUR
Auftraggeber: Stadt Mülhein am der Ruhr, Amt 66 -4

## Kosten
Datum: 11.10.24

### 1 Titel 1 - Baustelleneinrichtung, Verkehrssicherung

**1.1 Baustelleneinrichtung und Räumung**
Baustelleneinrichtung und Räumung

Für das Einrichten und Räumen der Baustelle, den An-
und Abtransport aller erforderlichen Baubuden,
Lagerschuppen, Geräte, Maschinen, Werkzeuge,
Hilfsabstützungen, Schutzgeländer, Schutzeinrichtungen,
Hebeeinrichtungen, Betriebsmittel, Schutzfolien,
Planen, Schalung und dergl., sowie deren Umsetzung je
nach Baufortschritt. Versorgung der Baustelle mit Strom
und Wasser einschließlich der Zuleitung von der
nächsten Anschlussstelle, Strom- und Wasserkosten und
Zählermieten, sowie Einrichtung einer ordnungsgemäßen
Entwässerung.
Kosten für Beleuchtung, für Lagerplätze, evtl.
Platzmieten, Entschädigungen von Flurschäden, Kosten
der Unfallverhütung und Bewachung der Baustelle sind in
diese Pos. einzurechnen.
Die Position beinhaltet ferner Bauzäune zur Sicherung
der Baustelle und der Baustelleneinrichtung, sowie alle
erforderlichen Maßnahmen zur Absperrung der Treppe
direkt neben der BE-Fläche.
Die in Anspruch genommenen Flächen sind nach Beendigung
der Arbeiten in einen ordnungsgemäßen Zustand zu
bringen. Entstandene Schäden sind zu beseitigen.

Die Brücke Scheffelstraße führt über Gleise der DB Netz
AG und den Radschnellweg RS1. Es sind alle notwendigen
Maßnahmen zu treffen um sowohl eine Verschmutzung,
sowie eine Beschädigung der Gleise, der Züge oder
Personen durch herabfallende Gegenstände,  Baustoffe
etc. auszuschließen.

Einschließlich aller Materialien und Nebenarbeiten.
Menge: 1,000 psch

**1.2 Vorhaltung Baustelleneinrichtung**
Vorhaltung Baustelleneinrichtung

Vorhaltung der Baustelleneinrichtung der Pos. 1.1
(abgerechnet werden die tatsächlichen Tage auf der
Baustelle).
Beginn der Vorhaltezeit mit Abschluss der
Baustelleneinrichtung gem. Pos 1.1.
Menge: 8,000 Wo

**1.3 Verkehrssicherung**
Verkehrssicherung

Einrichten und Räumen der Absperrungen und der
Umleitungsbeschilderung  für Verkehrssicherung und
Verkehrsregelung  nach StVO bei Bauarbeiten im Bereich
des Straßen-/ Fußgänger-/ Radverkehrs unter
Aufrechterhaltung des Verkehrs gemäß ZTV-SA 97 und RSA,
diese zudem ständig unterhalten und betreiben,
entsprechend dem Bauablauf umsetzen und ändern.
Ausführung nach vom AN erstellten und von der
zuständigen Behörde (Ordnungsamt der Stadt MH)
genehmigten Verkehrszeichenplänen, einschließlich
Herstellung und Fortschreibung der Verkehrszeichenpläne
entsprechend dem Baufortschritt.
Einzurechnen sind u. a. Absperr- und Leitvorrichtungen,
LSA Typ D,  Verkehrsschilder, elektrische Warnleuchten
sowie die Überwachung Verkehrssicherungsmaßnahmen auch
während der arbeitsfreien Zeit.

BA 1 und BA 3 in Teilsperrung mit einseitiger
Verkehrsführung.
BA 2 in Vollsperrung und dementsprechender
Umleitungsbeschilderung.

Einschließlich aller Materialien und Nebenarbeiten.
Menge: 1,000 psch

**1.4 Vorhaltung, Kontrolle und Wartung der Verkehrssicherung**
Vorhaltung, Kontrolle und Wartung der Verkehrssicherung

Absperr- u. Leitvorrichtungen, Verkehrsschilder,
Umleitungsbeschilderungen, LSA und Beleuchtungen der
Pos. 1.3 gem. ZTV-SA vorhalten, kontrollieren und
warten.

Einschließlich aller Materialien und Nebenarbeiten.
Menge: 8,000 Wo

### 2 Titel 2 - Gehwegbelag erneuern

**2.1 Vorh. Gussaphalt aufnehmen**
Vorh. Gussasphalt aufnehmen

Gehwegbelag (d = i.M. 4,5 cm) bestehend aus einer
Gussasphalt-Deckschicht  auf einer Schutzschicht aus
Estrichbeton und einer 50 cm breiten Mittelfuge aus
PMMA einschließlich bituminöser Fugenvergussmassen
entsprechend dem Baufortschritt in Handarbeit oder
maschinell lösen, restlos aufnehmen, laden, abfahren
und einer Wiederverwertung gemäß
Kreislaufwirtschaftsgesetz zuführen. Alle anderen
Reststoffe sind nachweislich zu entsorgen.

Gehweg Ost = 108 m²
Gehweg West = 107 m²

Mit einzurechnen sind alle erforderlichen Trenn- und
Kantenschnitte, sowie das Freistemmen per Hand an den
Fahrbahnübergangs- bzw. Randabschlusskonstruktionen und
das Beseitigen von Pflanzenbewuchs aus den Fugen.
Ausführung in mehreren Bauabschnitten.

Siehe Skizze Anlage 2 und 3.

Aufgrund der max. zul. Gehwegbelastung von 500 kg/m²
ist ein maschinelles fräsen nicht zugelassen!
Die Mittelfuge aus PMA darf beim Herausstemmen der
angrenzenden Flächen nicht beschädigt werden!

Abfallschlüssel: 170302

Angrenzende Bauteile (Gesims, Brückengeländer,
Berührungsschutze, Beleuchtungsmasten,
Übergangskonstruktionen, Oberleitungen, Gleise etc.)
und der Verkehr (Fahrzeuge, Radfahrer, Fußgänger,
Zugverkehr), sowie die Umwelt sind durch geeignete
Schutzmaßnahmen vor Beschädigung und Verunreinigung zu
schützen.

Alle erforderlichen Schutzmaßnahmen werden mit der
Position 1.1 vergütet.

Einschließlich aller Materialien, Nebenarbeiten,
Entsorgungskosten inklusive Beantragung einer
Abfallerzeugernummer, sofern nötig, sowie aller
erforderlichen Trenn- und Kantenschnitte.
Menge: 215,000 m2

**2.2 Vorh. Füllbeton aufnehmen**
Vorh. Füllbeton aufnehmen

Schutzschicht (d = i.M. 10 cm) bestehend aus Füllbeton,
teilweise mit einer Matte bewehrt entsprechend dem
Baufortschritt in Handarbeit oder maschinell lösen,
restlos aufnehmen, laden, abfahren und einer
Wiederverwertung gemäß Kreislaufwirtschaftsgesetz
zuführen. Alle anderen Reststoffe sind nachweislich zu
entsorgen.

Gehweg Ost = 108 m²
Gehweg West = 107 m²

Mit einzurechnen sind alle erforderlichen Trenn- und
Kantenschnitte, sowie das Freistemmen per Hand an den
Fahrbahnübergangs- bzw. Randabschlusskonstruktionen,
der Leerrohrtrassen und das Beseitigen von
Pflanzenbewuchs aus den Fugen.
Ausführung in mehreren Bauabschnitten.

Siehe Skizze Anlage 2 und 3.

Aufgrund der max. zul. Gehwegbelastung von 500 kg/m²
ist ein maschinelles fräsen nicht zugelassen!
Die Mittelfuge aus PMA darf beim Herausstemmen der
angrenzenden Flächen nicht beschädigt werden!

Abfallschlüssel: 170101, 170405

Angrenzende Bauteile (Gesims, Brückengeländer,
Berührungsschutze, Beleuchtungsmasten,
Übergangskonstruktionen, Oberleitungen, Gleise etc.)
und der Verkehr (Fahrzeuge, Radfahrer, Fußgänger,
Zugverkehr), sowie die Umwelt sind durch geeignete
Schutzmaßnahmen vor Beschädigung und Verunreinigung zu
schützen.

Alle erforderlichen Schutzmaßnahmen werden mit der
Position 1.1 vergütet.

Einschließlich aller Materialien, Nebenarbeiten,
Entsorgungskosten inklusive Beantragung einer
Abfallerzeugernummer, sofern nötig, sowie aller
erforderlichen Trenn- und Kantenschnitte.
Menge: 213,000 m2

**2.3 Mehraufwand Trennschnitte**
Mehraufwand Trennschnitte

Trennschnitte entlang der vertikalen Berührungsschutze
in beiden Gehwegen in einem Abstand von 5 cm zu den
vorhandenen Geländerfußpunkten parallel zum
Berührungsschutz durchführen.
Gleichermaßen Trennschnitte rechtwinklig zu den
vertikalen Berührungsschutzen durchführen.
Vergleiche auch Bilddokumentation "Vertikaler
Berührungsschutz_Skizze".

Schnitttiefe = i.M. 10 cm

Die Geländerfußplatten, das Geländer, die
Berührungsschutze und die Gesimsabschlüsse sind nicht
zu beschädigen.
Es darf keinerlei Material auf die unterhalb
verlaufende DB-Strecke fallen.

Alle erforderlichen Schutzmaßnahmen werden mit der
Position 1.1 vergütet.

Einschließlich aller Materialien, Nebenarbeiten,
Entsorgungskosten, sowie aller erforderlichen Trenn-
und Kantenschnitte.
Menge: 12,000 m

**2.4 Mehraufwand Belag aufnehmen Geländerbereich als Zul. zu Pos. 2.1 u. 2.2**
Mehraufwand Belag aufnehmen Geländerbereich als Zul. zu
Pos. 2.1 u. 2.2

Zulage zu Position 2.1 und 2.2 für den Mehraufwand für
die Aufnahme des Gehwegbelags im Bereich des Geländers.

Einschließlich händischen Freistemmens hinter dem
Geländer im Anschlussbereich an den horizontalen
Berührungsschutz.

Ausführung in mehreren Bauabschnitten.

Abfallschlüssel: 170302, 170101, 170405

Einschließlich aller Materialien, Nebenarbeiten,
Entsorgungskosten inklusive Beantragung einer
Abfallerzeugernummer, sofern nötig, sowie aller
erforderlichen Trenn- und Kantenschnitte.
Menge: 22,000 m2

**2.5 Mehraufwand Belag aufnehmen Mittelfuge als Zul. zu Pos. 2.1 u. 2.2**
Mehraufwand Belag aufnehmen Mittelfuge als Zul. zu Pos.
2.1 u. 2.2

Zulage zu Position 2.1 und 2.2 für den Mehraufwand für
die Aufnahme des Gehwegbelags im Bereich der
Mittelfuge.

Die Mittelfuge aus PMA darf nicht beschädigt werden!

Ausführung in mehreren Bauabschnitten.

Abfallschlüssel: 170302, 170101, 170405

Einschließlich aller Materialien, Nebenarbeiten,
Entsorgungskosten inklusive Beantragung einer
Abfallerzeugernummer, sofern nötig, sowie aller
erforderlichen Trenn- und Kantenschnitte.
Menge: 2,000 m2

**2.6 Vorh. Leerrohre aufnehmen**
Vorh. Leerrohrtrassen aufnehmen

Vorhandene Leerrohrtrassen aus Stahl im Gehweg
freilegen, abtrennen, aufnehmen, laden und einer
Wiederverwertung gemäß Kreislaufwirtschaftsgesetz
zuführen. Alle anderen Reststoffe sind nachweislich zu
entsorgen.
Offene Leerrohrenden provisorisch durch Kappen o.ä.
verschließen.
Im Bereich der Mittelfuge sind die neueren Leerrohre
nur provisorisch in die Stahlrohre eingeschoben.

Gehweg Ost = 6 Rohre á 125 mm Durchmesser
Gehweg West = 4 Rohre á 125 mm Durchmesser

Abfallschlüssel: 170405

Das Aufnehmen der Leerrohrtrassen hat so zu erfolgen,
dass eine Beschädigung der vorhandenen Betonplatte,
sowie der Mittelfuge inklusive derer Leerohr-Teilstücke
ausgeschlossen wird.

Ausführung in mehreren Bauabschnitten.

Einschließlich aller Materialien, Nebenarbeiten,
Entsorgungskosten inklusive Beantragung einer
Abfallerzeugernummer, sofern nötig, sowie aller
erforderlichen Trenn- und Kantenschnitte.
Menge: 498,000 m

**2.7 Alte Geländerankerplatten aufnehmen**
Alte Geländerankerplatten aufnehmen

Geländerankerplatten des alten Geländers auf Höhe der
Betonplatte freilegen und ab OK Betonplatte abtrennen,
laden und einer Wiederverwertung gemäß
Kreislaufwirtschaftsgesetz zuführen. Alle anderen
Reststoffe sind nachweislich zu entsorgen.
Vorhandene Verankerung in der Betonplatte bleibt
unberührt.
Der Konstruktionsbeton und das Geländer dürfen nicht
beschädigt werden.
Vergleiche auch Bilddokumentation "Geländerankerplatten
alt und neu".

Anzahl Ankerplatten: 24 Platten im östlichen Gehweg
  23 Platten im
westlichen Gehweg

Abfallschlüssel: 170405

Zum Schutz der darunterliegenden Gleise, des
Zugverkehrs etc. ist eine Schutzkonstruktion im Bereich
der Flexarbeiten einzusetzen. Die Schutzkonstruktion
ist mit in Pos. 1.1 einzurechnen.

Ausführung in mehreren Bauabschnitten.

Einschließlich aller Materialien, Nebenarbeiten,
Entsorgungskosten inklusive Beantragung einer
Abfallerzeugernummer, sofern nötig, sowie aller
erforderlichen Trenn- und Kantenschnitte.
Menge: 47,000 St

**2.8 Bestandsgeländerankerplatten freilegen**
Bestandsgeländerankerplatten freilegen

Geländerankerplatten des Bestandsgeländers mittels
Trennschnitten vom restlichen Gehwegbelag trennen und
Material unter der Platte sowie zwischen den Ankern bis
auf die Betonplatte händisch herausstemmen.
Der Konstruktionsbeton und die Ankerplatten dürfen
nicht beschädigt werden.
Vergleiche auch Bilddokumentation "Geländerankerplatten
alt und neu" und "neue Geländerankerplatten".

Die Anker, die Ankerplatten, sowie das Geländer selbst
dürfen nicht beschädigt werden.

Anzahl Ankerplatten: 17 Platten im östlichen Gehweg
  15 Platten im
westlichen Gehweg

Maße Ankerplatte: 23 x 23 x 1,2 cm

Abfallschlüssel: 170101

Zum Schutz der darunterliegenden Gleise, des
Zugverkehrs etc. ist eine Schutzkonstruktion im Bereich
der Flexarbeiten einzusetzen. Die Schutzkonstruktion
ist mit in Pos. 1.1 einzurechnen.

Ausführung in mehreren Bauabschnitten.

Einschließlich aller Materialien, Nebenarbeiten,
Entsorgungskosten inklusive Beantragung einer
Abfallerzeugernummer, sofern nötig, sowie aller
erforderlichen Trenn- und Kantenschnitte.
Menge: 32,000 St

**2.9 Vorh. Betonbordsteine aufnehmen**
Vorh. Betonbordsteine aufnehmen

Vorhandene Betonbordsteine auf Länge der Brücke plus
jeweils 1 m hinter dem Überbauende bestehend aus Beton,
in Zementmörtel versetzt. Betonbordsteine 15 cm breit
und 100 cm lang einschließlich etwaiger
Rückverankerung, Mörtelbett, Fugenmaterial,
entsprechend dem Baufortschritt in Handarbeit lösen,
trennen, laden und einer Wiederverwertung gemäß
Kreislaufwirtschaftsgesetz zuführen. Alle anderen
Reststoffe sind nachweislich zu entsorgen.

Das Aufnehmen der Betonbordsteine hat so zu erfolgen,
dass eine Beschädigung der unter den Steinen
vorhandenen Betonplatte, sowie der Mittelfuge
ausgeschlossen wird.

Abfallschlüssel: 170904, 170301

Angrenzende Bauteile (Gesims, Brückengeländer,
Berührungsschutze, Beleuchtungsmasten,
Übergangskonstruktionen, Oberleitungen, Gleise etc.)
und der Verkehr (Fahrzeuge, Radfahrer, Fußgänger,
Zugverkehr), sowie die Umwelt sind durch geeignete
Schutzmaßnahmen vor Beschädigung und Verunreinigung zu
schützen.

Alle erforderlichen Schutzmaßnahmen werden mit der
Position 1.1 vergütet.

Ausführung in mehreren Bauabschnitten.

Einschließlich aller Materialien, Nebenarbeiten,
Entsorgungskosten inklusive Beantragung einer
Abfallerzeugernummer, sofern nötig, sowie aller
erforderlichen Trenn- und Kantenschnitte.
Menge: 71,000 m

**2.10 Streifen vorh. Fahrbahnbelag aufnehmen**
Streifen vorh. Fahrbahnbelag aufnehmen

Einen 50 cm breiten Streifen des Fahrbahnbelags,
bestehend aus einer Gussasphalt-Deckschicht auf einer
Ausgleichsschicht aus Estrichbeton bzw. PMA im Bereich
der Mittelfuge, angrenzend an die Bordsteine
entsprechend dem Baufortschritt in Handarbeit oder
maschinell lösen, restlos aufnehmen, laden, abfahren
und einer Wiederverwertung gemäß
Kreislaufwirtschaftsgesetz zuführen. Alle anderen
Reststoffe sind nachweislich zu entsorgen.

Straßenaufbau vgl. Skizze Anlage 2.

Aufbau alter Überbau = Deckschicht i.M. 9,5 cm;
Ausgleichsschicht i.M. 8 cm
Aufbau erweiterter Überbau = Deckschicht i.M. 5 cm;
  Ausgleichsschicht i.M. 12,5 cm

Mit einzurechnen sind alle erforderlichen Trenn- und
Kantenschnitte, das Freistemmen per Hand an der
Fahrbahnübergangskonstruktion, das Beseitigen von
Pflanzenbewuchs, sowie notwendige Schutzmaßnahmen, um
die Mittelfuge vor Beschädigung zu schützen.

Aufgrund der max. zul. Gehwegbelastung von 500 kg/m²
ist ein maschinelles fräsen nicht zugelassen! Die
filigrane Bauweise des Bauwerks mit Pendelstütze
erfordert ein möglichst erschütterungsarmes Arbeiten!

Abfallschlüssel: 170302.

Eine Beschädigung der darunterliegenden
Betonoberfläche, sowie der Mittelfuge ist
auszuschließen.

Angrenzende Bauteile (Gesims, Brückengeländer,
Berührungsschutze, Beleuchtungsmasten,
Übergangskonstruktionen, Oberleitungen, Gleise etc.)
und der Verkehr (Fahrzeuge, Radfahrer, Fußgänger,
Zugverkehr), sowie die Umwelt sind durch geeignete
Schutzmaßnahmen vor Beschädigung und Verunreinigung zu
schützen.

Alle erforderlichen Schutzmaßnahmen werden mit der
Position 1.1 vergütet.

Ausführung in mehreren Bauabschnitten.

Einschließlich aller Materialien, Nebenarbeiten,
Entsorgungskosten inklusive Beantragung einer
Abfallerzeugernummer, sofern nötig, sowie aller
erforderlichen Trenn- und Kantenschnitte.
Menge: 35,000 m2

**2.11 Freigelegte Betonoberflächen reinigen**
Freigelegte Betonoberflächen reinigen

Freigelegte Betonoberflächen der Pos. 2.1 bis 2.10
durch gründliches Abkehren, Absaugen, Abbürsten und
Säubern reinigen, evtl. soweit erforderlich trocknen.
Abfallstoffe laden und einer Wiederverwertung gemäß
Kreislaufwirtschaftsgesetz zuführen. Alle anderen
Reststoffe sind nachweislich zu entsorgen.

Abfallschlüssel: 170302, 170101, 170405

Eine Staubbelastung für die Umgebung ist
auszuschließen, ebenso wie das Herabfallen von Material
von der Brücke auf das darunterliegende Gelände.

Angrenzende Bauteile (Gesims, Brückengeländer,
Berührungsschutze, Beleuchtungsmasten,
Übergangskonstruktionen, Oberleitungen, Gleise etc.)
und der Verkehr (Fahrzeuge, Radfahrer, Fußgänger,
Zugverkehr), sowie die Umwelt sind durch geeignete
Schutzmaßnahmen vor Beschädigung und Verunreinigung zu
schützen.

Alle erforderlichen Schutzmaßnahmen werden mit den
Positionen 1.1 und 1.2 vergütet.

Ausführung in mehreren Bauabschnitten.

Einschließlich aller Materialien, Nebenarbeiten,
Entsorgungskosten inklusive Beantragung einer
Abfallerzeugernummer, sofern nötig.
Menge: 250,000 m2

**2.12 Strahlarbeiten für Abdichtungsarbeiten - Beton**
Strahlarbeiten für Abdichtungsarbeiten - Beton

Vorbereitung der freigelegten Betonflächen der Pos.
2.11, sowie der Mittelfuge aus PMMA durch Strahlen oder
gleichwertig von sämtlichen verbundmindernden Stoffen
befreien.

Ausführung in Teilflächen.

Vorhandene Ablagerungen, Altbeschichtungen,
Fugendichtungsmaterialien minderfeste Zementschlämme,
abplatzendes Material, lockerer Fugenmörtel und
sonstige verbundmindernde Stoffe sind zu entfernen. Die
Absaugung von Reststoffen, die Staubfilterung, sowie
Strahlschuttanalysen sind in diese Pos. einzurechnen.
Der Einsatz von Strahlmitteln darf nur unter allseitig
geschlossener Schutzplane erfolgen, so dass ein Eintrag
in die Umwelt ausgeschlossen ist. Schutzeinrichtungen
und Einhausungen werden über Pos. 1.1 und 1.2
abgerechnet.
Abfallstoffe laden und einer Wiederverwertung gemäß
Kreislaufwirtschaftsgesetz zuführen. Alle anderen
Reststoffe sind nachweislich zu entsorgen.

Abfallschlüssel: 120117, 170904, 170405

Strahlmittel: Korund, Dolomit, oder gleichwertig.

gewähltes Strahlmittel:
.......................................................
.........
  (vom Bieter einzusetzen)

Angrenzende Bauteile (Konstruktionsbeton, Gesims,
Brückengeländer, Berührungsschutz, Beleuchtungsmasten,
Kabelschächte, Senken, Bewehrungen, Spannglieder,
Leerrohre etc.) und der Verkehr (Fahrzeuge, Radfahrer,
Fußgänger), sowie die Umwelt, die DB-Strecke und die
Mittelfuge sind durch geeignete Schutzmaßnahmen vor
Beschädigung und Verunreinigung zu schützen.

Alle erforderlichen Einhausungen und
Schutzeinrichtungen und deren Vorhaltung werden mit den
Pos. 1.1 und 1.2 vergütet.

Ausführung in mehreren Bauabschnitten.

Einschließlich aller Materialien, Nebenarbeiten und
Entsorgungskosten inklusive Beantragung einer
Abfallerzeugernummer, sofern nötig.
Menge: 250,000 m2

**2.13 Strahlarbeiten für Abdichtungsarbeiten - Stahl**
Strahlarbeiten für Abdichtungsarbeiten - Stahl

Vorbereitung der freigelegten Stahlflächen der
Fahrbahnübergangs- bzw. Randabschlusskonstruktionen und
der Geländerverankerungen der Positionen 2.1 bis 2.8
gem. ZTV-ING, durch Strahlen oder gleichwertig von
sämtlichen verbundmindernden Stoffen befreien.

Ausführung in Teilflächen.

Vorhandene Ablagerungen, Altbeschichtungen,
Fugendichtungsmaterialien minderfeste Zementschlämme,
abplatzendes Material, lockerer Fugenmörtel und
sonstige verbundmindernde Stoffe sind zu entfernen. Die
Absaugung von Reststoffen, die Staubfilterung, sowie
Strahlschuttanalysen sind in diese Pos. einzurechnen.
Der Einsatz von Strahlmitteln darf nur unter allseitig
geschlossener Schutzplane erfolgen, so dass ein Eintrag
in die Umwelt ausgeschlossen ist. Schutzeinrichtungen
und Einhausungen werden über Pos. 1.1 und 1.2
abgerechnet.
Abfallstoffe laden und einer Wiederverwertung gemäß
Kreislaufwirtschaftsgesetz zuführen. Alle anderen
Reststoffe sind nachweislich zu entsorgen.

Abfallschlüssel: 120117, 170904, 170405

Strahlmittel: Korund, Dolomit, oder gleichwertig.

gewähltes Strahlmittel:
.......................................................
.........
  (vom Bieter einzusetzen)

Angrenzende Bauteile (Konstruktionsbeton, Gesims,
Brückengeländer, Berührungsschutz, Beleuchtungsmasten,
Kabelschächte, Senken, Bewehrungen, Spannglieder,
Leerrohre etc.) und der Verkehr (Fahrzeuge, Radfahrer,
Fußgänger), sowie die Umwelt und die DB-Strecke sind
durch geeignete Schutzmaßnahmen vor Beschädigung und
Verunreinigung zu schützen.

Alle erforderlichen Einhausungen und
Schutzeinrichtungen und deren Vorhaltung werden mit den
Pos. 1.1 und 1.2 vergütet.

Ausführung in mehreren Bauabschnitten.

Einschließlich aller Materialien, Nebenarbeiten und
Entsorgungskosten inklusive Beantragung einer
Abfallerzeugernummer, sofern nötig.
Menge: 4,000 m2

**2.14 Kratzspachtelung/ Versiegelung**
Kratzspachtelung/ Versiegelung

Die vorbehandelten Fläche der Pos. 2.12 bis 2.13 gemäß
ZTV-ING, Teil 3, Abschnitt 4 durch Kratzspachteln
versiegeln. Der Spachtel wird aus einem transparenten,
lösemittelfreien, zweikomponentigen Epoxidharz und
feuergetrocknetem Quarzsand (0,1-0, 3 mm) angemischt.

gewähltes
Produkt:...............................................
.................
  (vom Bieter einzusetzen)

Ausführung in mehreren Bauabschnitten.

Einzurechnen sind alle Materialien und Nebenarbeiten.
Menge: 254,000 m2

**2.15 Dichtungsschicht Bitumen-Schweißbahn mit Schutzlage**
Dichtungsschicht Bitumen-Schweißbahn mit Schutzlage

Vorbereitete Oberflächen der Position 2.14 entsprechend
dem Baufortschritt mit einer Bitumenschweißbahn gemäß
ZTV-ING Teil 6 Abschnitt 1 und TL-BEL-B Teil 1
abdichten und diese anschließend mit einer Schutzlage
V13 versehen.

Die Position beinhaltet die Abdichtung mit einer
Polymerbitumen-Schweißbahn mit APP-Zusatz,

gewähltes
Produkt:...............................................
.................
  (vom Bieter
einzusetzen)

Ausführung der Dichtungsarbeiten nach ZTV-ING Teil 6
Abschnitt 1 und gemäß den Herstellerangaben.

Ausführung in mehreren Bauabschnitten.

Die Kosten für erforderliche Schutzeinrichtungen gegen
Witterungseinflüsse etc., und deren Vorhaltung werden
über Pos. 1.1 und  1.2 vergütet.

Einschließlich aller Materialien, Nebenarbeiten und
Entsorgungskosten.
Menge: 254,000 m2

**2.16 Abdichtung im Bereich Fahrbahnübergang, Berührungsschutz und Mittelfuge**
Abdichtung im Bereich Fahrbahnübergang,
Berührungsschutz und Mittelfuge

Abdichten des Fahrbahnübergangs, des Anschlusses an den
horizontalen Berührungsschutz und der Mittelfuge mit
einer mehrkomponentigen Kunststoffflüssigabdichtung mit
Vliesverstärkung in doppellagiger Ausführung. Das mit
der Flüssigabdichtung durchtränkte Vlies ist min. 5 cm
zu überlappen. Die Vorbereitung der Flächen und die
Verarbeitung ist nach den gültigen
Produktherstellerangaben auszuführen. Es ist darauf zu
achten, dass eine Hohlkehle ausgebildet und die
Abdichtung an den senkrechten Flächen hoch genug
gezogen wird.
Vergleiche auch Bilddokumentation "Fuge hor.
Berührungsschutz" und "Übergangskonstruktion".

Bauteile:
  Fahrbahnübergangskonstr. Gehwegbereich, beidseitig je
2,1 m bzw. 2,2 m
  Anschluss hor. Berührungsschutz, jeweils 25 m
  Mittelfuge Gehwegbereich, beidseitig je 2,1 m bzw. 2,
m

Vliesbreite min. 20 cm.

Angebotenes Fabrikat/Typ:
.......................................................
.................
  (vom Bieter einzusetzen

Die Anschlussfuge zum horizontalen Berührungschutz
wurde 2022 mit Triflex Pro Detail in Verbindung mit dem
Triflex Spezialflies und dem Triflex Crly Primer 276
abgedichtet.
Das neue Material ist so zu wählen, dass eine
Kompatibilität mit den genannten Komponenten besteht.

Vorhandene Ablagerungen, Altbeschichtungen, minderfeste
Zementschlämme, abplatzendes Material, lockerer
Fugenmörtel  und sonstige verbundmindernde Stoffe sind
zu entfernen.  Fugenflanken reinigen. Das Strahlen wird
mit Pos. 2.11 vergütet.

Ausführung in mehreren Bauabschnitten.

Einzurechnen sind alle Materialien, Nebenarbeiten und
Entsorgungskosten.
Menge: 23,000 m2

**2.17 Verstärkungsschicht unter Bordstein**
Verstärkungsschicht unter Bordstein

Verstärkungsschicht aus Edelstahlband, mindestens 0,065
mm dick und kalottiert oder geprägt, gemäß DIN EN
10088-2 Werkstoffnummer 1.4401, liefern und in
Anlehnung an die Richtzeichnung Dicht 20, unter den
Betonbordsteinen mit einer Breite von 30 cm fachgerecht
verlegen.

Einzurechnen sind sämtliche Materialien und
Nebenarbeiten, sowie das Einkleben in eine
Bitumenklebemasse (gefüllt).

Ausführung in mehreren Bauabschnitten.

Einschließlich aller Materialien und Nebenarbeiten.
Menge: 71,000 m

**2.18 Brückenbetonbordsteine liefern und setzen**
Brückenbetonbordsteine liefern und setzen

Brückenbetonbordsteine gemäß DIN EN 1340 Qualität DTI -
DIN 483 liefern und auf die vorbereitete Fläche der
Pos. 2.16 in Anlehnung an RIZ Kap 12 und RIZ Dicht 20
lage- und höhengerecht einschließlich aller vorherigen
und zur Ausführung erforderlichen Vermessungsarbeiten
wie folgt versetzen:
Herstellung des Betonbetts aus wasserdurchlässigem
Reaktionsharzbeton mit Bindemittel Epoxidharz und
Gesteinskörnung nach DIN EN 12620, Dicke i.M. 3 cm. Die
Brückenbetonbordsteine sind höhen- und fluchtgerecht
entsprechend dem Bestand auf den frischen Beton zu
setzen. Alle Stoßfugen sind mit einem plastischen
Fugenkitt auf Bitumenbasis einschl. Voranstrich
vollflächig zu schließen.
Fugenbreite: min. 5 mm, max. 8 mm, in
Krümmungsbereichen trapezförmig.
Größe Brückenbetonbordsteine: 15/18/30 cm, Länge 100 cm
Oberfläche Granit- oder Basaltvorsatz o. gleichwertig,
Höhe zwischen OK Fahrbahn und OK Bordstein = 12 cm

Angebotenes Fabrikat/Typ:
.......................................................
.................
  (vom Bieter einzusetzen)

Schutzmaßnahmen zur Ausführung der Arbeiten bei
ungünstiger Witterung werden über Position 1.1 und 1.2
vergütet.

Ausführung in mehreren Bauabschnitten.

Einschließlich dem lage- und höhengerechten Einmessen
des Bestandes und dem Einmessen und Anreißen der
Bordsteinflucht (wechselseitig gekrümmter Verlauf) und
-höhe, sowie aller erforderlichen Materialien und
Nebenarbeiten.
Menge: 71,000 m

**2.19 Brückenbetonbordsteine vertikal schneiden**
Brückenbetonbordsteine vertikal schneiden

Vertikales Schneiden der Brückenbetonbordsteine der
Pos. 2.18 zur Anpassung an den Bestand.

Ausführung in mehreren Bauabschnitten.

Einschließlich aller Materialien und Nebenarbeiten.
Menge: 5,000 St

**2.20 Brückenbetonbordsteine horizontal schneiden**
Brückenbetonbordsteine horizontal schneiden

Horizontales Schneiden der Brückenbetonbordsteine der
Pos. 2.17 zur Anpassung an den Bestand.

Ausführung in mehreren Bauabschnitten.

Einschließlich aller Materialien und Nebenarbeiten.
Menge: 71,000 m

**2.21 Brückenbetonbordsteine verankern**
Brückenbetonbordsteine verankern

Konstruktive Verankerung der Brückenbetonbordsteine
Pos. 2.17 im Beton in Anlehnung an die Richtzeichnung
Dicht 20 mit Bewehrungsstäben BSt 500 S, d= 14 mm, l =
25 cm. Je Brückenbetonbordstein (1,00 m) sind 2
Bewehrungsstäbe mit einem für nachträgliche
Bewehrungsanschlüsse in Beton zugelassenem
Verankerungssystem aus Epoxidharzmörtel einzukleben.
Die Lage ist so zu wählen, dass die Anker mittig im
Kappenaufbau liegen. Einbau gemäß den
Herstellervorgaben.

Verankerungstiefe im Brückenbetonbordstein 10 cm,
Verankerungslänge im Estrichbeton der Pos. 2.22 15 cm,
Längsrandabstand = 25 cm.

Angebotenes Fabrikat/Typ:
.......................................................
.................
  (vom Bieter einzusetzen)

Schutzmaßnahmen zur Ausführung der Arbeiten bei
ungünstiger Witterung werden über Position 1.1 und 1.2
vergütet.

Ausführung in mehreren Bauabschnitten.

Einschließlich dem Montagematerial, sowie aller Bohr-,
Reinigungs- und Klebearbeiten nach Herstellerangaben
und allen Materialien und Nebenarbeiten.
Menge: 142,000 St

**2.22 Leerrohre einsetzen**
Leerrohre einsetzen

Neue Leerrohre (HDPE Wellrohre oder gleich.,
Durchmesser 125 mm) in Anschluss an den Bestand
einsetzen.
Anders als im Bestand sind pro Gehweg nur noch jeweils
3 Rohre einzusetzen, wie bereits in der Mittelfuge
erfolgt, die restlichen Rohrenden sind dicht zu
verschließen.

Angebotenes Fabrikat/Typ:
.......................................................
.................
  (vom Bieter einzusetzen)

Der Verlauf der Kabeltrasse ist der Vorgabe durch die
in der Mittelfuge bereits neu verlegten Rohre
nachzubilden.

Neuer Aufbau Kabeltrassen Gehweg Ost= Bordstein -
XOOOXX - Gesims
Neuer Aufbau Kabeltrassen Gehweg West= Bordstein - XOOO
- Gesims

S. auch Skizze Anlage 3.

Aufgrund der geringen Aufbauhöhe der Gehwege sind
Kunststoff-Rohre (HDPE Wellrohre oder gleich.) mit dem
Durchmesser 125 mm einzusetzen, welche dicht an den
Bestand anzuschließen und in der Lage und Höhe zu
sichern sind.

Ausführung in mehreren Bauabschnitten.

Einschließlich aller Materialien, Nebenleistungen und
Entsorgungskosten.
Menge: 306,000 m

**2.23 Ausgleichsschicht**
Ausgleichsschicht

Einbau einer Ausgleichsschicht aus Leichtbeton
(LC25/28, Rohdichteklasse D1,4, d = i.M. 10 cm) gem.
DIN EN 13813 in die Gehwegflächen aus Position 2.14 bis
2.15 gemäß Herstellervorgaben.

Das Gefälle des Bestandsaufbaus ist wiederherzustellen.
Die Dicke der Ausgleichsschicht ist so zu wählen, dass
der Anschluss an den Bestand inklusive der
Gussasphaltschicht höhen- und lagegerecht erfolgt.
S. auch Skizze Anlage 3.

Gewähltes Material:
.......................................................
................
  (vom Bieter einzusetzen)

Es ist sicherzustellen, dass die Ausgleichsschicht
sowohl die Leerohrtrassen als auch die in Pos. 2.8
freigelegten Geländerverankerungen dicht umschließt.

Der aufgenommene und bereits abgedichtete Streifen der
Fahrbahn aus Position 2.10 ist vorerst offen zu lassen
und bis zum Einbau des restlichen Aufbaus im dritten
Bauabschnitt vor Beschädigungen (etwa durch eine Folie
o.ä. und Absperrbaken) zu schützen.
Die erforderlichen Absperrbaken sind mit in Position
1.3 einzurechnen.

Ausführung in mehreren Bauabschnitten.

Einschließlich aller Materialien und Nebenarbeiten.
Menge: 213,000 m2

**2.24 Geländerankerplatten unterstopfen**
Geländerankerplatten unterstopfen

Freigelegte Geländerankerplatten der Pos. 2.8 mit
PCC-Mörtel bis auf die Ausgleichsschicht der Pos. 2.23
gemäß ZTV-ING Teil 8.6 unterfüttern.

Gewähltes Material:
.......................................................
................
  (vom Bieter einzusetzen)

Einschließlich aller Materialien und Nebenarbeiten.
Menge: 32,000 St

**2.25 Dampfdruckentspannungsschicht**
Dampfdruckentspannungsschicht

Ausgleichsschicht der Pos. 2.23, sowie Mittelfuge aus
PMA mit einer Dampfdruckentspannungsschicht, bestehend
aus einer Lage Rohglasvlies, belegen.

Gewähltes Material:
.......................................................
................
  (vom Bieter einzusetzen)

Einschließlich aller Materialien und Nebenarbeiten.
Menge: 215,000 m2

**2.26 GA Gehweg**
GA Gehweg

Gehwegdecke, bestehend aus einer 3,5 cm dicken Schicht
aus Gussasphalt MA 8 S mit Bitumen der Sorte 30/45 nach
ZTV Asphalt-StB 07/13 gemäß dem Baufortschritt von Hand
lage- und höhengerecht einbauen, einschließlich
Materiallieferung, Fugenaussparung gem. Pos. 2.27 längs
der Gesimse und den Bordsteinen, sowie an der
Übergangskonstruktion (Übergang Süd).
Einschließlich dem Beiarbeiten an vorhandene Bauteile,
etc..

Bauteil: Flächen Gehweg der Bauabschnitte 1 und 2

Gussasphalt zusammen mit den Bordsteinen und Übergängen
als ebene Fläche herstellen.
Das Längs-/ Quergefälle und die Gradiente sind wie im
Bestand nachzubilden. Die notwendigen
Vermessungsarbeiten sind mit in diese Position
einzurechnen (vgl. Anlage 2).

Die noch heiße Oberfläche der Gussasphaltdecke ist mit
leicht bituminiertem Moräneedelsplitt der Lieferkörnung
Körnung 1/3 mm abzustreuen (min. 5 kg/m²) und mit der
Handwalze einzudrücken. Die Leistung ist in diese Pos.
einzurechnen. Das überschüssige Material ist abzufegen,
aufzunehmen, zu laden und einer Wiederverwertung gemäß
Kreislaufwirtschaftsgesetz zuzuführen. Alle anderen
Reststoffe sind nachweislich zu entsorgen. Nach 2
Wochen ist das gelöste, überschüssige Material auf
Anweisung des AG ein weiteres Mal abzufegen,
aufzunehmen und wie vor zu entsorgen. Diese Leistung
ist in diese Pos. einzurechnen.

Es ist darauf zu achten, dass keinerlei Material auf
die unter der Brücke verlaufende DB-Strecke fällt.

Berechnungsgewicht 25,0 kg/m² je 1 cm Dicke
einschließlich gebundenem Abstreumaterial.

Abgerechnet werden nur von der Bauleitung des AG
abgezeichnete Wiegescheine.

Der Eignungsnachweis des Mischwerkes ist vor dem Einbau
zu erbringen.
Mischgut ohne Asphaltgranulat und ohne andere
Recyclingbaustoffe.
Eignungsnachweise und Eignungsprüfungen sind vom
Auftragnehmer nach den einschlägigen technischen
Regelwerken durchzuführen und dem AG zur Kenntnisnahme
vorzulegen. Der Auftragnehmer hat die Eignung der
vorgesehenen Baustoffe und der Baustoffgemische
spätestens eine Woche vor dem Einbau nachzuweisen.

Gewählte Rezeptur
.......................................................
................
  (vom Bieter einzusetzen)

Angrenzende Bauteile wie Geländer, Gesims, Bordsteine,
Schächte, Senken und die Übergangskonstruktionen der
Brücke sind durch geeignete Schutzmaßnahmen vor
Beschädigung und Verunreinigung zu schützen.

Ausführung in mehreren Bauabschnitten.

Einschließlich aller Materialien, Nebenleistungen und
Entsorgungskosten.
Menge: 215,000 m2

**2.27 Fugenaussparung GA Gehweg**
Fugenaussparung GA Gehweg

Aussparung der Fugen (b=2cm, t= i. M. 5,0 cm) längs der
Bordsteine, an der Gesimsabschlusskante und an der
Übergangskonstruktion im Gussasphalt der Pos. 2.26
herstellen.

Es ist zu beachten, dass der Bauteilwinkel des Gesimses
abseits des Berührungsschutzes im Bestand unterhalb der
Gussasphalt-Oberkante liegt und die Aussparung in dem
Bereich dementsprechend anzupassen ist. Als Aussparung
sind aufgrund der Nähe zur Oberleitung keine
metallischen Gegenstände zu verwenden.

Ausführung in mehreren Bauabschnitten.

Einschließlich aller Materialien und Nebenleistungen.
Menge: 240,000 m

**2.28 Fugenverguss, Gehweg**
Fugenverguss, Gehweg

Längs- und Querfugen der Position 2.27 zwischen
Gussasphaltbelag und Gesimsabschlusskante, bzw.
Betonbordsteinen, Geländerankerplatten,
Übergangskonstruktion, sowie Fugen zwischen vorh. und
neu hergestelltem bzw. zwischen den nach Baufortschritt
neu aufgebrachten Belägen mit bit. Fugenvergußmasse
gemäß ZTV-Ing. bzw. ZTV Fug-StB mehrlagig heiß
verfüllen, sowie mit einem Kunstharzprimer zur
Verbesserung des Haftgrundes vorstreichen.

Fugenspaltbreite: b = 20 mm,
Fugenspalttiefe: t  = i. M. 50 mm.
Fugenraum mehrlagig verfüllen.

gewähltes Produkt Voranstrich:
.....................................................
  (vom Bieter einzusetzen)

gewähltes Produkt Fuge:
......................................................
  (vom Bieter einzusetzen)

Die Fuge ist mit Druckluft sauber auszublasen, wobei
auf eine räumliche Trennung zwischen den Reinigungs-
und Vergussarbeiten geachtet werden muss. Dabei darf
keinerlei Material auf die Oberleitungen, Züge, RS1
etc. gelangen. Notwendige Schutzmaßnahmen werden sind
unter Pos. 1.1 einzurechnen.
Die zu vergießende Fuge ist bis zur Oberkante mit dem
entsprechenden Voranstrich zu behandeln. Der Primer
soll die Fugenflanken lückenlos filmbildend bedecken.
Die Dosierungs- und Verarbeitungsanweisung des
Herstellers ist dabei unbedingt zu beachten. Bei dem
Aufbringen des Primers müssen in der Nähe liegende
Bauteile geschützt und Ränder abgeklebt werden. Vor dem
Vergießen der Fuge muss der aufgebrachte Voranstrich
abgetrocknet sein. Die Vergussarbeiten sind mit
geeigneten Vergussgeräten durchzuführen.

Bei dem Fugenverguss ist darauf zu achten, dass die
Fuge bis zur OK des Gesimses verfüllt wird und kein
Material auf die unter der Brücke liegende DB-Strecke
tropft.

Die Kosten für erforderliche Schutzeinrichtungen gegen
Witterungseinflüsse etc., und deren Vorhaltung werden
über Pos. 1.1 und 1.2 vergütet.

Ausführung in mehreren Bauabschnitten.

Einschließlich aller Materialien und Nebenarbeiten.
Menge: 240,000 m

**2.29 GA Gehweg Mehrstärken**
GA Gehweg Mehrstärken

Mehrstärken GA MA 8S mit Bitumen der Sorte 30/45 gemäß
Pos. 2.26 liefern und einbauen.

Einschließlich aller Materialien und Nebenarbeiten.
Menge: 5,000 t

### 3 Titel 3 - Fahrbahnbelag erneuern

**3.1 Vorh. Fahrbahnbelag aufnehmen**
Vorh. Fahrbahnbelag aufnehmen

Fahrbahnbelag bestehend aus einer
Gussasphalt-Deckschicht einschließlich bituminöser
Fugenvergussmassen und einer 0,5 m breiten Mittelfuge
aus Gussasphalt auf einer PMA-Schicht entsprechend dem
Baufortschritt in Handarbeit oder maschinell lösen,
restlos aufnehmen, laden, abfahren und einer
Wiederverwertung gemäß Kreislaufwirtschaftsgesetz
zuführen. Alle anderen Reststoffe sind nachweislich zu
entsorgen.

Es sind die unterschiedlichen Aufbauten des alten bzw.
des erweiterten Überbaus zu beachten (vgl. Skizze
Anlage 2).

Deckschicht alter Überbau (abz. Streifen Pos. 2.7) =
183 m², d = i.M. 9,5 cm
Deckschicht erweiterter Überbau (abz. Streifen Pos.
2.7) = 30 m², d = i.M. 5 cm

Mit einzurechnen sind alle erforderlichen Trenn- und
Kantenschnitte, sowie das Freistemmen per Hand an den
Fahrbahnübergangs- bzw. Randabschlusskonstruktionen und
das Beseitigen von Pflanzenbewuchs.

Abfallschlüssel: 170302

Eine Beschädigung des angrenzenden Fahrbahnbelags,
sowie der Mittelfuge ist auszuschließen.
Maschinelles Fräsen bis auf die Betonplatte ist
aufgrund der filigranen Bauweise des Bauwerks nicht
zugelassen!

Angrenzende Bauteile (Brückengeländer,
Beleuchtungsmasten, Übergangskonstruktionen, etc.) und
der Verkehr (Fahrzeuge, Radfahrer, Fußgänger), sowie
die Umwelt sind durch geeignete Schutzmaßnahmen vor
Beschädigung und Verunreinigung zu schützen.

Alle erforderlichen Schutzmaßnahmen werden mit der
Position 1.1 vergütet.

Einschließlich aller Materialien, Nebenarbeiten,
Entsorgungskosten inklusive Beantragung einer
Abfallerzeugernummer, sofern nötig, sowie aller
erforderlichen Trenn- und Kantenschnitte.
Menge: 213,000 m2

**3.2 Vorh. Füllbeton aufnehmen**
Vorh. Füllbeton aufnehmen

Ausgleichsschicht bestehend aus Füllbeton entsprechend
dem Baufortschritt in Handarbeit oder maschinell lösen,
restlos aufnehmen, laden, abfahren und einer
Wiederverwertung gemäß Kreislaufwirtschaftsgesetz
zuführen. Alle anderen Reststoffe sind nachweislich zu
entsorgen.

Fahrbahn alter Überbau (abz. Streifen Pos. 2.7) = 183
m², d = i.M. 8 cm
Fahrbahn erweiterter Überbau (abz. Streifen Pos. 2.7) =
30 m², d= i.M. 12,5 cm

Mit einzurechnen sind alle erforderlichen Trenn- und
Kantenschnitte, sowie das Freistemmen per Hand an den
Fahrbahnübergangs- bzw. Randabschlusskonstruktionen und
das Beseitigen von Pflanzenbewuchs.

Siehe Skizze Anlage 2.

Abfallschlüssel: 170101, 170405

Angrenzende Bauteile (Gesims, Brückengeländer,
Berührungsschutze, Beleuchtungsmasten,
Übergangskonstruktionen, Oberleitungen, Gleise etc.),
die Mittelfuge und der Verkehr (Fahrzeuge, Radfahrer,
Fußgänger, Zugverkehr), sowie die Umwelt sind durch
geeignete Schutzmaßnahmen vor Beschädigung und
Verunreinigung zu schützen.

Alle erforderlichen Schutzmaßnahmen werden mit der
Position 1.1 vergütet.

Einschließlich aller Materialien, Nebenarbeiten,
Entsorgungskosten inklusive Beantragung einer
Abfallerzeugernummer, sofern nötig, sowie aller
erforderlichen Trenn- und Kantenschnitte.
Menge: 210,000 m2

**3.3 Mehraufwand Belag aufnehmen Mittelfuge als Zul. zu Pos. 3.1 und 3.2**
Mehraufwand Belag aufnehmen Mittelfuge als Zul. zu Pos.
3.1 u. 3.2

Zulage zu Position 3.1 und 3.2 für den Mehraufwand für
die Aufnahme des Fahrbahnbelags im Bereich der
Mittelfuge.

Die Mittelfuge aus PMA darf nicht beschädigt werden!

Ausführung in mehreren Bauabschnitten.

Abfallschlüssel: 170302, 170101, 170405

Einschließlich aller Materialien, Nebenarbeiten,
Entsorgungskosten inklusive Beantragung einer
Abfallerzeugernummer, sofern nötig, sowie aller
erforderlichen Trenn- und Kantenschnitte.
Menge: 3,000 m2

**3.4 Freigelegte Betonoberflächen reinigen**
Freigelegte Betonoberflächen reinigen

Freigelegte Betonoberflächen der Pos. 3.1, sowie der
Streifen aus Pos. 2.10 durch gründliches Abkehren,
Absaugen, Abbürsten und Säubern reinigen, evtl. soweit
erforderlich trocknen. Abfallstoffe laden und einer
Wiederverwertung gemäß Kreislaufwirtschaftsgesetz
zuführen. Alle anderen Reststoffe sind nachweislich zu
entsorgen.

Abfallschlüssel: 170302

Eine Staubbelastung für die Umgebung ist
auszuschließen, ebenso wie das Herabfallen von Material
von der Brücke auf das darunterliegende Gelände.

Angrenzende Bauteile (Brückengeländer,
Beleuchtungsmasten, Übergangskonstruktionen,
Kabelschächte, Senken, etc.), die Mittelfuge und der
Verkehr, sowie die Umwelt sind durch geeignete
Schutzmaßnahmen vor Beschädigung und Verunreinigung zu
schützen.

Alle erforderlichen Schutzmaßnahmen werden mit den
Positionen 1.1 und 1.2 vergütet.

Einschließlich aller Materialien, Nebenarbeiten,
Entsorgungskosten inklusive Beantragung einer
Abfallerzeugernummer, sofern nötig.
Menge: 210,000 m2

**3.5 Strahlarbeiten für Abdichtungsarbeiten - Beton**
Strahlarbeiten für Abdichtungsarbeiten - Beton

Vorbereitung der freigelegten Betonflächen, sowie der
angrenzenden Stahlflächen der Fahrbahnübergangs- bzw.
Randabschlusskonstruktionen der Positionen 3.1 gem.
ZTV-ING, durch Strahlen oder gleichwertig von
sämtlichen verbundmindernden Stoffen befreien.

Ausführung in Teilflächen.

Vorhandene Ablagerungen, Altbeschichtungen,
Fugendichtungsmaterialien minderfeste Zementschlämme,
abplatzendes Material, lockerer Fugenmörtel und
sonstige verbundmindernde Stoffe sind zu entfernen. Die
Absaugung von Reststoffen, die Staubfilterung, sowie
Strahlschuttanalysen sind in diese Pos. einzurechnen.
Der Einsatz von Strahlmitteln darf nur unter allseitig
geschlossener Schutzplane erfolgen, so dass ein Eintrag
in die Umwelt ausgeschlossen ist. Schutzeinrichtungen
und Einhausungen werden über Pos. 1.1 und 1.2
abgerechnet.
Abfallstoffe laden und einer Wiederverwertung gemäß
Kreislaufwirtschaftsgesetz zuführen. Alle anderen
Reststoffe sind nachweislich zu entsorgen.

Abfallschlüssel: 120117, 170904, 170405

Strahlmittel: Korund, Dolomit, oder gleichwertig.

gewähltes Strahlmittel:
.......................................................
.........
  (vom Bieter einzusetzen)

Angrenzende Bauteile (Konstruktionsbeton, Gesims,
Brückengeländer, Beleuchtungsmasten, Kabelschächte,
Senken, Bewehrungen, Spannglieder, Leerrohre etc.) und
der Verkehr (Fahrzeuge, Radfahrer, Fußgänger), sowie
die Umwelt und die DB-Strecke sind durch geeignete
Schutzmaßnahmen vor Beschädigung und Verunreinigung zu
schützen.

Alle erforderlichen Einhausungen und
Schutzeinrichtungen und deren Vorhaltung werden mit den
Pos. 1.1 und 1.2 vergütet.

Einschließlich aller Materialien, Nebenarbeiten und
Entsorgungskosten inklusive Beantragung einer
Abfallerzeugernummer, sofern nötig.
Menge: 210,000 m2

**3.6 Strahlarbeiten für Abdichtungsarbeiten - Stahl**
Strahlarbeiten für Abdichtungsarbeiten - Stahl

Vorbereitung der freigelegten Stahlflächen der
Fahrbahnübergangs- bzw. Randabschlusskonstruktionen der
Positionen 3.1 gem. ZTV-ING, durch Strahlen oder
gleichwertig von sämtlichen verbundmindernden Stoffen
befreien.

Ausführung in Teilflächen.

Vorhandene Ablagerungen, Altbeschichtungen,
Fugendichtungsmaterialien minderfeste Zementschlämme,
abplatzendes Material, lockerer Fugenmörtel und
sonstige verbundmindernde Stoffe sind zu entfernen. Die
Absaugung von Reststoffen, die Staubfilterung, sowie
Strahlschuttanalysen sind in diese Pos. einzurechnen.
Der Einsatz von Strahlmitteln darf nur unter allseitig
geschlossener Schutzplane erfolgen, so dass ein Eintrag
in die Umwelt ausgeschlossen ist. Schutzeinrichtungen
und Einhausungen werden über Pos. 1.1 und 1.2
abgerechnet.
Abfallstoffe laden und einer Wiederverwertung gemäß
Kreislaufwirtschaftsgesetz zuführen. Alle anderen
Reststoffe sind nachweislich zu entsorgen.

Abfallschlüssel: 120117, 170904, 170405

Strahlmittel: Korund, Dolomit, oder gleichwertig.

gewähltes Strahlmittel:
.......................................................
.........
  (vom Bieter einzusetzen)

Angrenzende Bauteile (Konstruktionsbeton, Gesims,
Brückengeländer, Beleuchtungsmasten, Kabelschächte,
Senken, Bewehrungen, Spannglieder, Leerrohre etc.) und
der Verkehr (Fahrzeuge, Radfahrer, Fußgänger), sowie
die Umwelt und die DB-Strecke sind durch geeignete
Schutzmaßnahmen vor Beschädigung und Verunreinigung zu
schützen.

Alle erforderlichen Einhausungen und
Schutzeinrichtungen und deren Vorhaltung werden mit den
Pos. 1.1 und 1.2 vergütet.

Einschließlich aller Materialien, Nebenarbeiten und
Entsorgungskosten inklusive Beantragung einer
Abfallerzeugernummer, sofern nötig.
Menge: 3,000 m2

**3.7 Kratzspachtelung/ Versiegelung**
Kratzspachtelung

Die vorbehandelte Fläche der Pos. 3.4 bis 3.6 gemäß
ZTV-ING, Teil 3, Abschnitt 4 durch Kratzspachteln
versiegeln. Der Spachtel wird aus einem transparenten,
lösemittelfreien, zweikomponentigen Epoxidharz und
feuergetrocknetem Quarzsand (0,1-0, 3 mm) angemischt.
Ausführung in mehreren Bauabschnitten.

gewähltes
Produkt:...............................................
.................
  (vom Bieter einzusetzen)

Einzurechnen sind alle Materialien und Nebenarbeiten.
Menge: 213,000 m2

**3.8 Dichtungsschicht Bitumen-Schweißbahn mit Schutzlage**
Dichtungsschicht Bitumen-Schweißbahn mit Schutzlage

Vorbereitete Betonoberflächen der Pos. 3.7 entsprechend
dem Baufortschritt mit einer Bitumenschweißbahn gemäß
ZTV-ING Teil 7 Abschnitt 1 und TL-BEL-B Teil 1
abdichten  und diese anschließend mit einer Schutzlage
V13 versehen.
Ausführung in mehreren Bauabschnitten.

Die Position beinhaltet die Abdichtung mit einer
Polymerbitumen-Schweißbahn mit APP-Zusatz,

gewähltes
Produkt:...............................................
.................
  (vom Bieter
einzusetzen)

Ausführung der Dichtungsarbeiten nach ZTV-ING Teil 7
Abschnitt 1 und gemäß den Herstellerangaben.

Anschluss an die Streifen aus Pos. 2.10 gemäß
Herstellerangaben, mit einer Überlappung von min. 5 cm.

Die Kosten für erforderliche Schutzeinrichtungen gegen
Witterungseinflüsse etc., und deren Vorhaltung werden
über Pos. 1.1 und  1.2 vergütet.

Einschließlich aller Materialien, Nebenarbeiten und
Entsorgungskosten.
Menge: 213,000 m2

**3.9 Abdichtung im Bereich des Fahrbahnübergangs und der Mittelfuge**
Abdichtung im Bereich des Fahrbahnübergangs und der
Mittelfuge

Abdichten des Fahrbahnübergangs und der Mittelfuge mit
einer mehrkomponentigen Kunststoffflüssigabdichtung mit
Vliesverstärkung in doppellagiger Ausführung. Das mit
der Flüssigabdichtung durchtränkte Vlies ist mind. 5 cm
zu überlappen. Die Vorbereitung der Flächen und die
Verarbeitung ist nach den gültigen
Produktherstellerangaben auszuführen. Es ist darauf zu
achten, dass eine Hohlkehle ausgebildet und die
Abdichtung an den senkrechten Flächen hoch genug
gezogen wird.

Bauteile: Fahrbahnübergangskonstr. Fahrbahnbereich,
beidseitig je 7 m
 Mittelfuge Fahrbahnbereich, beidseitig je 7 m
 jeweils abzügl. des 0,5 m breiten Streifens aus Pos.
2.10

Vliesbreite min. 20 cm.

Angebotenes Fabrikat/Typ:
.......................................................
.................
  (vom Bieter einzusetzen

Vorhandene Ablagerungen, Altbeschichtungen, minderfeste
Zementschlämme, abplatzendes Material, lockerer
Fugenmörtel  und sonstige verbundmindernde Stoffe sind
zu entfernen.  Fugenflanken reinigen. Das strahlen wird
mit Pos. 3.5 bzw. Pos. 3.6 vergütet.

Einzurechnen sind alle Materialien, Nebenarbeiten und
Entsorgungskosten.
Menge: 24,000 m2

**3.10 Ausgleichsschicht**
Ausgleichsschicht

Einbau einer Ausgleichsschicht aus Estrichbeton (C
25/30, Größtkorn 8 mm, i.M. 10 cm) in die
Fahrbahnflächen aus Position 3.7 bis 3.8 gemäß
Herstellervorgaben.

Das Gefälle des Bestandsaufbaus ist wiederherzustellen.
Die Dicke der Ausgleichsschicht ist so zu wählen, dass
der Anschluss an den Bestand inklusive der
Gussasphaltschicht höhen- und lagegerecht erfolgt.
Siehe auch Skizze Anlage 2.

Gewähltes Material:
.......................................................
................
  (vom Bieter einzusetzen)

Einschließlich aller Materialien und Nebenarbeiten.
Menge: 210,000 m2

**3.11 Dampfdruckentspannungsschicht**
Dampfdruckentspannungsschicht

Ausgleichsschicht der Pos. 3.10, sowie Mittelfuge aus
PMA mit einer Dampfdruckentspannungsschicht, bestehend
aus einer Lage Rohglasvlies, belegen.

Gewähltes Material:
.......................................................
................
  (vom Bieter einzusetzen)

Einschließlich aller Materialien und Nebenarbeiten.
Menge: 213,000 m2

**3.12 GA Fahrbahn**
GA Fahrbahn

Fahrbahndecke, bestehend aus einer insgesamt 7,0 cm
(3,5 cm Schutzschicht und 3,5 cm Verschleißschicht)
dicken Schicht aus Gussasphalt MA 11 S mit Bitumen der
Sorte 20/30 nach ZTV Asphalt-StB 07/13 gemäß dem
Baufortschritt lage- und höhengerecht in 2 Lagen
einbauen, einschließlich Materiallieferung,
Fugenaussparung gem. Pos. 3.13 längs der Bordsteinen,
sowie an der Übergangskonstruktion (Übergang Süd).
Einschließlich dem Beiarbeiten an vorhandene Bauteile,
etc..

Bauteil: Fahrbahn gem. Bauabschnitt 3

Gussasphalt zusammen mit den angrenzenden
Fahrbahnflächen und Übergängen als ebene Fläche
herstellen.
Das Längs-/ Quergefälle und die Gradiente sind wie im
Bestand nachzubilden. Die notwendigen
Vermessungsarbeiten sind mit in diese Position
einzurechnen (vgl. Anlage 2).

Die noch heiße Oberfläche der Gussasphaltdecke ist mit
leicht bituminiertem Moräneedelsplitt der Lieferkörnung
Körnung 2/5 mm abzustreuen (min. 10 kg/m²) und mit der
Handwalze einzudrücken. Die Leistung ist in diese Pos.
einzurechnen. Das überschüssige Material ist abzufegen,
aufzunehmen, zu laden und einer Wiederverwertung gemäß
Kreislaufwirtschaftsgesetz zuzuführen. Alle anderen
Reststoffe sind nachweislich zu entsorgen. Nach 2
Wochen ist das gelöste, überschüssige Material auf
Anweisung des AG ein weiteres Mal abzufegen,
aufzunehmen und wie vor zu entsorgen. Diese Leistung
ist in diese Pos. einzurechnen.

Entlang der Bordsteine ist in der Verschleißschicht ein
Randstreifen in einer Breite von 30 cm aus GA
anzuordnen, auf dessen noch heiße Oberfläche eine
entfüllerte, trockene oder leicht mit Bindemittel
umhüllte feine Gesteinskörnung (Quarzsand) aufgestreut
und eingerieben wird. Abstreumenge 2 bis 3 kg/m². Diese
Leistung ist in diese Pos. einzurechnen.

Es ist darauf zu achten, dass keinerlei Material auf
die unter der Brücke verlaufende DB-Strecke fällt.

Berechnungsgewicht 25,0 kg/m² je 1 cm Dicke
einschließlich gebundenem Abstreumaterial.

Abgerechnet werden nur von der Bauleitung des AG
abgezeichnete Wiegescheine.

Der Eignungsnachweis des Mischwerkes ist vor dem Einbau
zu erbringen.
Mischgut ohne Asphaltgranulat und ohne andere
Recyclingbaustoffe.
Eignungsnachweise und Eignungsprüfungen sind vom
Auftragnehmer nach den einschlägigen technischen
Regelwerken durchzuführen und dem AG zur Kenntnisnahme
vorzulegen. Der Auftragnehmer hat die Eignung der
vorgesehenen Baustoffe und der Baustoffgemische
spätestens eine Woche vor dem Einbau nachzuweisen.

Gewählte Rezeptur
.......................................................
................
  (vom Bieter einzusetzen)

Angrenzende Bauteile wie Geländer, Bordsteine,
Schächte, Senken und die Übergangskonstruktionen der
Brücke sind durch geeignete Schutzmaßnahmen vor
Beschädigung und Verunreinigung zu schützen.

Einschließlich aller Materialien, Nebenleistungen und
Entsorgungskosten.
Menge: 213,000 m2

**3.13 Fugenaussparung GA Fahrbahn**
Fugenaussparung GA Fahrbahn

Aussparung der Fugen (b = 2,0 cm, t = i.M. 7,0 cm)
längs der Bordsteine und an der Übergangskonstruktion
im Gussasphalt der Pos. 3.12 herstellen.

Einschließlich aller Materialien und Nebenleistungen.
Menge: 85,000 m

**3.14 Fugenverguss, Fahrbahn**
Fugenverguss, Fahrbahn

Längs- und Querfugen der Position 3.12 zwischen
Gussasphaltbelag und Betonbordsteinen,
Übergangskonstruktion, sowie Fugen zwischen vorh. und
neu hergestelltem bzw. zwischen den nach Baufortschritt
neu aufgebrachten Belägen mit bituminöser
Fugenvergußmasse gemäß ZTV-Ing. bzw. ZTV Fug-StB
mehrlagig heiß verfüllen, sowie mit einem
Kunstharzprimer zur Verbesserung des Haftgrundes
vorstreichen.

Fugenspaltbreite: b = 20 mm,
Fugenspalttiefe: t  = i. M. 70 mm.
Fugenraum mehrlagig verfüllen.

gewähltes Produkt Voranstrich:
.....................................................
  (vom Bieter einzusetzen)

gewähltes Produkt Fuge:
......................................................
  (vom Bieter einzusetzen)

Die Fuge ist mit Druckluft sauber auszublasen, wobei
auf eine räumliche Trennung zwischen den Reinigungs-
und Vergussarbeiten geachtet werden muss. Die zu
vergießende Fuge ist bis zur Oberkante mit dem
entsprechenden Voranstrich zu behandeln. Der Primer
soll die Fugenflanken lückenlos filmbildend bedecken.
Die Dosierungs- und Verarbeitungsanweisung des
Herstellers ist dabei unbedingt zu beachten. Bei dem
Aufbringen des Primers müssen in der Nähe liegende
Bauteile geschützt und Ränder abgeklebt werden. Vor dem
Vergießen der Fuge muss der aufgebrachte Voranstrich
abgetrocknet sein. Die Vergussarbeiten sind mit
geeigneten Vergussgeräten durchzuführen.

Bei dem Fugenverguss ist darauf zu achten, dass die
Fuge bis zur OK des neuen Fahrbahnbelags verfüllt wird
und kein Material auf die unter der Brücke liegende
DB-Strecke tropft.

Die Kosten für erforderliche Schutzeinrichtungen gegen
Witterungseinflüsse etc., und deren Vorhaltung werden
über Pos. 1.1 und 1.2 vergütet.

Einschließlich aller Materialien und Nebenarbeiten.
Menge: 152,000 m

**3.15 GA Fahrbahn Mehrstärken**
GA Fahrbahn Mehrstärken

Mehrstärken GA MA 11 S mit Bitumen der Sorte 20/30
gemäß Pos. 3.12 liefern und einbauen.

Einschließlich aller Materialien und Nebenarbeiten.
Menge: 5,000 t

### 4 Titel 4 - Sonstiges

**4.1 Verrechnungssatz für Arbeitskraft, Bauvorarbeiter**
Verrechnungssatz für Arbeitskraft, Bauvorarbeiter

Stundenlohnarbeiten durch Arbeitskräfte auf Anordnung
des AG ausführen.
Angeboten wird für die jeweilige Arbeitskraft ein
Verrechnungssatz der sämtliche Aufwendungen enthält,
insbesondere den tatsächlichen Lohn mit den Zuschlägen
für Gemeinkosten, Sozialbeiträge, vermögenswirksame
Leistungen und dgl., sowie Lohn - bzw.
Gehaltsnebenkosten. Zuschläge für Nacht-, Sonntags- und
Feiertagsarbeit sind jedoch nicht eingerechnet.
Der Verrechnungssatz gilt unabhängig von der Zahl der
abgerechneten Stunden.
Arbeitskraft: Bauvorarbeiter
Menge: 1,000 h

**4.2 Verrechnungssatz für Arbeitskraft, Baufacharbeiter**
Verrechnungssatz für Arbeitskraft, Baufacharbeiter

Stundenlohnarbeiten durch Arbeitskräfte auf Anordnung
des AG ausführen, sonst wie Pos. 4.1.
Arbeitskraft: Baufacharbeiter
Menge: 1,000 h

**4.3 Verrechnungssatz für Arbeitskraft, Bauhelfer**
Verrechnungssatz für Arbeitskraft, Bauhelfer

Stundenlohnarbeiten durch Arbeitskräfte auf Anordnung
des AG ausführen, sonst wie Pos. 4.1.
Arbeitskraft: Bauhelfer
Menge: 1,000 h

**4.4 Verrechnungssatz, LKW**
Verrechnungssatz, LKW

Verrechnungssatz eines LKW (7,5 t) einschl. Fahrer,
Betriebsstoffe, sonst wie vor.
Menge: 1,000 h

**4.5 Verrechnungssatz, Ladegerät**
Verrechnungssatz, Ladegerät

Verrechnungssatz eines Ladegerätes einschl. Fahrer,
Betriebsstoffe, sonst wie vor.
Menge: 1,000 h

## Zusätzlicher Text
Aufgestellt:

Der Oberbürgermeister
Amt 66-4
Mülheim an der Ruhr, den 12.09.2024

  I.A.

  (Quidzinski)
